# Colector para calefacción por suelo radiante, para industria y sector terciario

- Propiedad del archivo: CYPE INGENIEROS, S.A.
- Formato: FIEBDC-3/2002
- Divisa: EUR
- Costes indirectos: 3.00 %
- IVA: 21.00 %

## I Instalaciones

### IC Calefacción, refrigeración, climatización y A.C.S.

#### ICE Emisores por agua para calefacción y refrigeración

**ICE101** Ud Colector para calefacción por suelo radiante, para industria y sector terciario.
Colector modular para 4 circuitos, "FITTINGS ESTÁNDAR", formado por módulos de impulsión para colector de 1 1/4" de diámetro, módulos de retorno para colector de 1 1/4" de diámetro y kit para formación de colector de 1 1/4" de diámetro, adaptadores para conexión de derivaciones a colector, curvatubos de plástico, montado en armario de chapa de acero galvanizado de 530x705x110 mm, modelo Industrialbox. Totalmente montado, conexionado y probado.
Incluye: Replanteo del emplazamiento del colector. Colocación del armario para el colector. Colocación del colector. Conexión de las tuberías al colector. Conexión del colector a la red de distribución interior o a la caldera. Realización de pruebas de servicio.
Criterio de medición de proyecto: Número de unidades previstas, según documentación gráfica de Proyecto.
Criterio de medición de obra: Se medirá el número de unidades realmente ejecutadas según especificaciones de Proyecto.

| Código | Ud | Descripción | Rendimiento | Precio | Importe |
|---|---|---|---|---|---|
| mt37alf013c | Ud | Armario de chapa de acero galvanizado de 530x705x110 mm, modelo Industrialbox "FITTINGS ESTÁNDAR", para colector de 4 a 5 salidas, con dos rieles de soporte del colector, patas con altura regulable, puerta y cerradura. (material) | 1.000 | 168.84 | 168.84 |
| mt37alf027a | Ud | Kit para formación de colector de 1 1/4" de diámetro, "FITTINGS ESTÁNDAR", compuesto por 2 soportes, 2 módulos de entrada con termómetro y purgador, 2 terminales, tuerca de salida y juego de tornillos de sujeción. (material) | 1.000 | 228.19 | 228.19 |
| mt37alf028a | Ud | Módulo de impulsión para colector de 1 1/4" de diámetro, "FITTINGS ESTÁNDAR", compuesto por cuerpo modular termoplástico, rosca macho para racor de 3/4" y válvula preparada para montaje de cabezal termostático. (material) | 4.000 | 42.29 | 169.16 |
| mt37alf029a | Ud | Módulo de retorno para colector de 1 1/4" de diámetro, "FITTINGS ESTÁNDAR", compuesto por cuerpo modular termoplástico, rosca macho para racor de 3/4" y caudalímetro. (material) | 4.000 | 37.40 | 149.60 |
| mt37alf005a | Ud | Adaptador para conexión de tubo de polietileno reticulado (PE-Xa) de 16 mm de diámetro a colector con derivaciones de 3/4" de diámetro, "FITTINGS ESTÁNDAR". (material) | 8.000 | 4.07 | 32.56 |
| mt37sve010e | Ud | Válvula de esfera de latón niquelado para roscar de 1 1/4". (material) | 2.000 | 16.78 | 33.56 |
| mt37alf017a | Ud | Curvatubos de plástico, "FITTINGS ESTÁNDAR", para tubería de 16 mm de diámetro exterior. (material) | 8.000 | 1.67 | 13.36 |
| mo004 | h | Oficial 1ª calefactor. (mano de obra) | 1.600 | 22.00 | 35.20 |
| mo103 | h | Ayudante calefactor. (mano de obra) | 1.600 | 20.30 | 32.48 |
| % | % | Costes directos complementarios | 2 % | 862.95 | 17.26 |
|  |  | Costes directos |  |  | 880.21 |
