# Tubería para instalación interior, colocada superficialmente

- Propiedad del archivo: CYPE INGENIEROS, S.A.
- Formato: FIEBDC-3/2002
- Divisa: EUR
- Costes indirectos: 3.00 %
- IVA: 21.00 %

## I Instalaciones

### IF Fontanería

#### IFI Instalación interior

**IFI005** m Tubería para instalación interior, colocada superficialmente.
Tubería para instalación interior, colocada superficialmente y fijada al paramento, formada por tubo de polietileno reticulado (PE-Xa), "FITTINGS ESTÁNDAR", de 16 mm de diámetro exterior, serie 4, clase 1-2-5/8 bar y clase 4/10 bar, suministrado en rollos. Incluso material auxiliar para montaje y sujeción a la obra, accesorios y piezas especiales.
Incluye: Replanteo. Colocación y fijación de tubo y accesorios. Realización de pruebas de servicio.
Criterio de medición de proyecto: Longitud medida según documentación gráfica de Proyecto.
Criterio de medición de obra: Se medirá la longitud realmente ejecutada según especificaciones de Proyecto.

| Código | Ud | Descripción | Rendimiento | Precio | Importe |
|---|---|---|---|---|---|
| mt37tpf400a | Ud | Material auxiliar para montaje y sujeción a la obra de las tuberías de polietileno reticulado (PE-Xa), "FITTINGS ESTÁNDAR", de 16 mm de diámetro exterior. (material) | 1.000 | 0.09 | 0.09 |
| mt37tpf010ac | m | Tubo de polietileno reticulado (PE-Xa), "FITTINGS ESTÁNDAR", de 16 mm de diámetro exterior, serie 4, clase 1-2-5/8 bar y clase 4/10 bar, suministrado en rollos, según UNE-EN ISO 15875-2, con el precio incrementado el 10% en concepto de accesorios y piezas especiales. (material) | 1.000 | 2.02 | 2.02 |
| op00ato010 |  | Atornillador. | 1.000 | 0.00 | 0.00 |
| op00mar010 |  | Martillo. | 1.000 | 0.00 | 0.00 |
| op00tal010 |  | Taladro. | 1.000 | 0.00 | 0.00 |
| mo008 | h | Oficial 1ª fontanero. (mano de obra) | 0.030 | 22.74 | 0.68 |
| mo107 | h | Ayudante fontanero. (mano de obra) | 0.030 | 20.98 | 0.63 |
| % | % | Costes directos complementarios | 2 % | 3.42 | 0.07 |
|  |  | Costes directos |  |  | 3.49 |
