# Tubería multicapa de polietileno reticulado/aluminio/polietileno (PE-X/Al/PE), "FITTINGS ESTÁNDAR"

- Propiedad del archivo: CYPE Ingenieros S.A.
- Formato: FIEBDC-3/2016
- Programa: Generador de precios de la construcción. CYPE Ingenieros, S.A.
- Fecha: 22/10/2024
- Divisa: EUR
- Costes indirectos: 3 %
- IVA: 21 %

## I Instalaciones

### IH Tuberías para fluidos

#### IHM Tuberías multicapa

**IHM111** m Tubería multicapa de polietileno reticulado/aluminio/polietileno (PE-X/Al/PE), "FITTINGS ESTÁNDAR".
Tubería formada por tubo multicapa de polietileno reticulado/aluminio/polietileno (PE-X/Al/PE), de 16 mm de diámetro exterior y 2 mm de espesor, serie 4, clase 1-2-5/8 bar y clase 4/10 bar, suministrado en rollos, "FITTINGS ESTÁNDAR". Instalación en superficie. Incluso material auxiliar para montaje y sujeción a la obra, accesorios y piezas especiales.
Incluye: Replanteo. Colocación y fijación de tubos, accesorios y piezas especiales. Realización de pruebas de servicio.
Criterio de medición de proyecto: Longitud medida según documentación gráfica de Proyecto.
Criterio de medición de obra: Se medirá la longitud realmente ejecutada según especificaciones de Proyecto.

| Código | Ud | Descripción | Rendimiento | Precio | Importe |
|---|---|---|---|---|---|
| mt37tpf430a | Ud | Material auxiliar para montaje y sujeción a la obra de las tuberías multicapa de polietileno reticulado/aluminio/polietileno (PE-X/Al/PE), "FITTINGS ESTÁNDAR", de 16 de diámetro exterior. (material) | 1 | 0.12 | 0.120 |
| mt37tpf030ag | m | Tubo multicapa de polietileno reticulado/aluminio/polietileno (PE-X/Al/PE), de 16 mm de diámetro exterior y 2 mm de espesor, serie 4, clase 1-2-5/8 bar y clase 4/10 bar, suministrado en rollos, "FITTINGS ESTÁNDAR", según UNE-EN ISO 21003-2, con el precio incrementado el 30% en concepto de accesorios y piezas especiales. (material) | 1 | 3.02 | 3.020 |
| mo008 | h | Oficial 1ª fontanero. (mano de obra) | 0.032 | 22.74 | 0.728 |
| mo107 | h | Ayudante fontanero. (mano de obra) | 0.032 | 20.98 | 0.671 |
| % | % | Costes directos complementarios | 2 % | 4.539 | 0.091 |
|  |  | Costes directos |  |  | 4.630 |
